# LV_FK30
Leistungsbeschreibung (GAEB DA 2000 1.2, DA81)
Währung: EUR
Erstellt mit: MWM-Primo 7.1.2/ GAEB Toolbox V3.2 G90 R20131217, Export GAEB2000(MwmMfc77), 18.09.2014

## Zusätzlicher Text
Ausschreibungstext für DIPLING-Brandschutzdecke F30-A,
FK30 als Raum- bzw. Flurdecke

## LV_FK30
Datum: 18.09.2014

### 1 abgehängte Flur- u. Raumdecke als feuerhemmendes Bauteil nach DIN 4102, Teil 2,

**1.01 abgehängte Flur- u. Raumdecke als feuerhemmendes Bauteil nach DIN 4102, Teil 2,**
abgehängte Flur- u. Raumdecke als feuerhemmendes Bauteil nach DIN 4102, Teil 2,
und EN 13964 Feuerwiderstandsklasse F 30 A – als eigenständiges Bauteil,
bei Beflammung der Deckenoberseite und der Deckenunterseite.

Die Gesamtkonstruktion muss 100% mineralwollfrei sein, d.h. es dürfen
keinesfalls Dämmstoffe aus Mineralwolle verwendet werden.
Bei Angebotsabgabe ist der Nachweis nach DIN 4102 F 30 A durch ein
anerkanntes und gültiges Prüfzeugnis bzw. ABP zu erbringen.
Es ist sicherzustellen, dass der DIPLING-Fenstereffekt, d.h. die Ausschwenkbarkeit jeder einzelnen nicht angeschnittenen Deckenplatte erhalten
bleibt.

ungelochte Metalkassetten F30, Format: 625 x 625 mm

Abhängehöhe: .......... mm

Fabrikat: DIPLING „Fenstereffekt“ oder gleichwertig

DIPLING Werk GmbH
Königsberger Straße 21
35410 Hungen
Tel. 06402 / 5258-0
Fax. 06402 / 7585

Unterkonstruktion:
bestehend aus Klemmprofilen druck- und zugfest mit Nonius-Hängern abzuhängen
und mit amtlich zugelassenen F 30-Dübeln im Abstand von max. 900mm zu befestigen,
entsprechend dem Fabrikat DIPLING, System „mineralwollfrei-Reinraum-Qualität“.

Material:
Die gesamte Unterkonstruktion in verzinkter Ausführung;
die Metallkassetten aus 0,70 mm dickem, sendzimirverzinktem Stahlblech
(Zinkauflage 275g/m2, ca. 20µm/Seite),
Gesamtkonstruktion nach DIN 4102 nicht brennbar.

Beschichtung/Farbe:
sichtseitig mit einer weißen, hochlichtbeständigen, abwaschbaren,
Hydro-Einbrennlack-Beschichtung (Schichtdicke ca. 30-35µm),

Ausführung: DIPLING-Hellweiss – ähnlich RAL 9010

Angebotenes Fabrikat: ...............................................
(vom Bieter einzutragen)
Menge: 1,000 m2

**1.02 Zulage zur Vorpositionen**
*** Bedarfsposition ohne GB
Zulage zur Vorpositionen
Mehrpreis für Ausführung als Akustikdecke mit gelochten Langfeldplatten F30;
Lochung Typ Rd 2,8-20%, lochfreier Querschnitt ca. 20%,
Lochdurchmesser 2,8mm, mit allseitig umlaufendem lochfreiem Rand,
gem. Detail 12.03,
einschl. einem werkseitig in die Kassetten eingeklebtem
schwarzem, 100% mineralfaserfreiem Akustikvlies.
Menge: 1,000 m2

**1.03 Zulage zu Vorpositionen**
Zulage zu Vorpositionen
Liefern und Einbauen von ungelochten Metallkassetten,
für den stirnseitigen Raum- bzw. Fluranschluß (Anschnittplatten)
Anschnittplatten nicht ausschwenkbar,
Format: ..... x ..... mm
Menge: 1,000 m2

**1.04 Zulage zu Vorpositionen**
Zulage zu Vorpositionen
Liefern und Einbauen von ungelochten Metallkassetten,
für den längsseiteigen Raum- bzw. Fluranschluß (Anschnittplatten),
Anschnittplatten nicht ausschwenkbar,
Format: ..... x ..... mm
Menge: 1,000 m2

**1.05 Zulage zur Vorpositionen**
Zulage zur Vorpositionen
allseitige Gipskartonfriese,
Bekleidung der Unterkonstruktion mit 2 Lagen Gipskarton - Feuerschutz –
Platten GKF, Dicke 2 x 12,5 mm, Regelbreite bis 475 mm

Gipskarton - Friese mit gespachtelten Stößen und Schraubstellen
als glatte Untersicht für bauseitigen Anstrich.
Menge: 1,000 m2

**1.06 Wandanschluß zu Pos. 1.4 mit einem Wandwinkel 35/20 x 1,00mm**
Wandanschluß zu Pos. 1.4 mit einem Wandwinkel 35/20 x 1,00mm
gem. DIPLING-Prospektbatt 9.01-1 N, Farbe und Material
wie in Pos. 1.1 beschrieben
Menge: 1,000 lfdm

**1.07 Wandanschluß zu Pos. 1.1 mit einem Schattenprofil 25/20/30/20 x 1,00mm**
Wandanschluß zu Pos. 1.1 mit einem Schattenprofil 25/20/30/20 x 1,00mm
gem. DIPLING-Prospektbatt 9.01-1 S, Farbe und Material
wie in Pos. 1.1 beschrieben
Menge: 1,000 lfdm

**1.08 Wandanschluß an den Raum- bzw. Flur-Längsseiten:**
Wandanschluß an den Raum- bzw. Flur-Längsseiten:
Seitlicher Wandanschluss mit Gipskartonfries,
mit GK-Anschlusswinkel gem. Details 9.01-1G/B-3.

Material und Oberfläche der Abschlussprofile wie restliche Deckenfläche.
Menge: 1,000 lfdm

**1.09 Wandanschluß an den Raum- bzw. Flur-Stirnseiten:**
Wandanschluß an den Raum- bzw. Flur-Stirnseiten:
Stirnseitiger Wandanschluss mit Gipskartonfries,
mit GK-Anschlusswinkel gem. Details 9.01-2G/A-3,

Material und Oberfläche der Abschlussprofile wie restliche Deckenfläche.
Menge: 1,000 lfdm

**1.10 Mehrpreis für die Ausführung der Decke in Sonderfarben**
*** Bedarfsposition ohne GB
Mehrpreis für die Ausführung der Decke in Sonderfarben
nach RAL – Farbtönen gem. Wahl des AG
Menge: 1,000 m2

**1.11 Aussparung 1550 x 300mm für bauseits bereitgestellte**
Aussparung 1550 x 300mm für bauseits bereitgestellte
Einbauleuchten, Fabrikat ................. , Typ ....................
Einschließlich Auswechslung bzw. Verstärkung
der erforderlichen Unterkonstruktion
Menge: 1,000 Stck

**1.12 F 30 Brandschutzhauben für v. g. Pos.**
Menge: 1,000 Stck

**1.13 Aussparung Ø ..... mm für bauseits bereitgestellte**
Aussparung Ø ..... mm für bauseits bereitgestellte
Einbaustrahler, Fabrikat .................., Typ ....................
Einschließlich Auswechslung bzw. Verstärkung
der erforderlichen Unterkonstruktion
Menge: 1,000 Stck

**1.14 F 30 Brandschutzhauben für v. g. Pos.**
Menge: 1,000 Stck

**1.15 DIPLING-Langfeldplatte F 30 A,**
*** Bedarfsposition ohne GB
DIPLING-Langfeldplatte F 30 A,
werkseitig vorbereitet zum Einbau von
Strulik-Absperrvorrichtungen BCF - K 30 U,
Prüfzeichen PA – X 224,
Abmessung: Durchmesser: ..... mm
gem. DIPLING-Prospektbatt 9.02-10
Menge: 1,000 Stck

**1.16 Strulik-Luftausblaskasten LB – K 30 U,**
*** Bedarfsposition ohne GB
Strulik-Luftausblaskasten LB – K 30 U,
Prüfzeichen PA – X 223
Lichte Öffnungsgröße: ..... mm
gem. DIPLING-Prospektbatt 9 02-11
Menge: 1,000 Stck

**1.17 Strulik-Brandschutzwürfel BW – K 30 U,**
*** Bedarfsposition ohne GB
Strulik-Brandschutzwürfel BW – K 30 U,
Prüfzeichen PA – X 222
Nennmaß: ......... x ......... mm
gem. DIPLING-Prospektbatt 9.02-12
Menge: 1,000 Stck

**1.18 Überbrückungen von Lüftungs- und Elektroinstallationen**
*** Bedarfsposition ohne GB
Überbrückungen von Lüftungs- und Elektroinstallationen
nach DIN 4102-7. Sonderkonstruktionen, bestehend aus:
Vierkantrohr verzinkt, mit Ummantelung aus Vermeculit;
Abmessung: 50/50/4.

Die Vierkantrohre sind auf beidseitig an den Flurwänden
befestigten Konsolen aufzulegen.

Abstand der Vierkantrohre: max. 900 mm
An den Vierkantrohr-Profilen sind die Noniushänger
mit Selbstbohrschrauben ø4,8 x 25mm abzuhängen.

Die gesamte Konstruktion ist mit Vermaculit-Streifen
aus Reinraumplatten, 25 mm dick, zu ummanteln.

Ausführung nach DIPLING-Detail 9.02-20/A, 9.02-20/B und 9.02-20/C
Menge: 1,000 Stck
